# Perforadora de chapa Sub-D - de Rittal

- Propiedad del archivo: CONSTRUNARIO
- Formato: FIEBDC-3/2012
- Programa: Construnario Versión 3.51
- Fecha de los precios: 19/03/2019
- Divisa: EUR

**RAS4055472** u Perforadora de chapa Sub-D - de Rittal
Perforadora de chapa Sub-D Código EAN: 4028177808577 Código eCl@ss 5.1: 21040702 Código eCl@ss 6.0: 21040702 Código eCl@ss 7.0: 21049047 Código eCl@ss 8.0: 21049047 Código ETIM 3.0: EC000156 Código ETIM 4.0: EC000156 Código ETIM 5.0: EC000156 Código ETIM 6.0: EC000156
