# Puerta AE 1038/1338 RAL7035 - de Rittal

- Propiedad del archivo: CONSTRUNARIO
- Formato: FIEBDC-3/2012
- Programa: Construnario Versión 3.51
- Fecha de los precios: 05/03/2019
- Divisa: EUR

**AE5050459** u Puerta AE 1038/1338 RAL7035 - de Rittal
Puerta AE 1038/1338 RAL7035 Código EAN: 4028177708440 Código eCl@ss 4.1: 27188101 Código eCl@ss 5.1: 27182203 Código eCl@ss 6.0: 27182203 Código eCl@ss 7.0: 27182290 Código eCl@ss 8.0: 27182204 Código ETIM 3.0: EC000747 Código ETIM 4.0: EC000747 Código ETIM 5.0: EC000747 Código ETIM 6.0: EC000747
