# Bolsa de accesorios - de Rittal

- Propiedad del archivo: CONSTRUNARIO
- Formato: FIEBDC-3/2012
- Programa: Construnario Versión 3.51
- Fecha de los precios: 07/03/2019
- Divisa: EUR

**SK3397630** u Bolsa de accesorios - de Rittal
Bolsa de accesorios Código EAN: 4028177584501 Código eCl@ss 4.1: 27188101 Código eCl@ss 5.1: 27189231 Código eCl@ss 6.0: 27189231 Código eCl@ss 7.0: 27409216 Código eCl@ss 8.0: 27189234 Código ETIM 3.0: EC000213 Código ETIM 4.0: EC002625 Código ETIM 5.0: EC002625 Código ETIM 6.0: EC002625
