# Medio refrigerante (mezcla lista para el uso) - de Rittal

- Propiedad del archivo: CONSTRUNARIO
- Formato: FIEBDC-3/2012
- Programa: Construnario Versión 3.51
- Fecha de los precios: 06/03/2019
- Divisa: EUR

**SK3301957** u Medio refrigerante (mezcla lista para el uso) - de Rittal
Medio refrigerante (mezcla lista para el uso) para chiller e intercambiadores de calor aire/agua Código EAN: 4028177524316 Código eCl@ss 4.1: 27188101 Código eCl@ss 5.1: 27180792 Código eCl@ss 6.0: 27180792 Código eCl@ss 7.0: 27189269 Código eCl@ss 8.0: 23061202 Código ETIM 3.0: EC000855 Código ETIM 4.0: EC001243 Código ETIM 5.0: EC001243 Código ETIM 6.0: EC001243
