# Sensor regulación de revoluciones - de Rittal

- Propiedad del archivo: CONSTRUNARIO
- Formato: FIEBDC-3/2012
- Programa: Construnario Versión 3.51
- Fecha de los precios: 06/03/2019
- Divisa: EUR

**SK3235450** u Sensor regulación de revoluciones - de Rittal
Sensor NTC para el control de la velocidad en base a la temperatura para ventiladores EC para la reducción de ruidos y el ahorro energético. Código EAN: 4028177696617 Código eCl@ss 4.1: 27188101 Código eCl@ss 5.1: 27180792 Código eCl@ss 6.0: 27180792 Código eCl@ss 7.0: 27210707 Código eCl@ss 8.0: 27142320 Código ETIM 3.0: EC000855 Código ETIM 4.0: EC000256 Código ETIM 5.0: EC000256 Código ETIM 6.0: EC000256
