# Medidor de caudal - de Rittal

- Propiedad del archivo: CONSTRUNARIO
- Formato: FIEBDC-3/2012
- Programa: Construnario Versión 3.51
- Fecha de los precios: 06/03/2019
- Divisa: EUR

**SK3396729** u Medidor de caudal - de Rittal
Medidor de caudal Código eCl@ss 4.1: 27188101 Código eCl@ss 5.1: 27180792 Código eCl@ss 6.0: 27180792 Código eCl@ss 7.0: 27210707 Código eCl@ss 8.0: 27210707 Código ETIM 3.0: EC000855 Código ETIM 4.0: EC002014 Código ETIM 5.0: EC002014 Código ETIM 6.0: EC002014
