# Ampliación para la zona de conexión - de Rittal

- Propiedad del archivo: CONSTRUNARIO
- Formato: FIEBDC-3/2012
- Programa: Construnario Versión 3.51
- Fecha de los precios: 05/03/2019
- Divisa: EUR

**SV3433030** u Ampliación para la zona de conexión - de Rittal
Cubierta de protección contra contactos incl. canal para cables para una ampliación lateral del área de conexión en 14 mm. Código EAN: 4028177683228 Código eCl@ss 4.1: 27188101 Código eCl@ss 5.1: 27370302 Código eCl@ss 6.0: 27370302 Código eCl@ss 7.0: 27142414 Código eCl@ss 8.0: 27142116 Código ETIM 3.0: EC001166 Código ETIM 4.0: EC001638 Código ETIM 5.0: EC001638 Código ETIM 6.0: EC001638
