# Borne barra 185 mm p/regleta NH 1-3,3P - de Rittal

- Propiedad del archivo: CONSTRUNARIO
- Formato: FIEBDC-3/2012
- Programa: Construnario Versión 3.51
- Fecha de los precios: 05/03/2019
- Divisa: EUR

**SV9677480** u Borne barra 185 mm p/regleta NH 1-3,3P - de Rittal
Para montaje sin taladros de los componentes sobre sistemas de barras con 185 mm de distancia entre centros. Código EAN: 4028177705227 Código eCl@ss 4.1: 27188101 Código eCl@ss 5.1: 27370302 Código eCl@ss 6.0: 27370302 Código eCl@ss 7.0: 27141146 Código eCl@ss 8.0: 27141146 Código ETIM 3.0: EC001166 Código ETIM 4.0: EC000001 Código ETIM 5.0: EC000001 Código ETIM 6.0: EC000001
