# Cubierta magnética - de Rittal

- Propiedad del archivo: CONSTRUNARIO
- Formato: FIEBDC-3/2012
- Programa: Construnario Versión 3.51
- Fecha de los precios: 18/03/2019
- Divisa: EUR

**LZ5501895** u Cubierta magnética - de Rittal
Para el revestimiento opcional de la perforación frontal. Código EAN: 4028177682405 Código eCl@ss 4.1: 27180702 Código eCl@ss 5.1: 27180706 Código eCl@ss 6.0: 27180706 Código eCl@ss 7.0: 27180706 Código eCl@ss 8.0: 27189260 Código ETIM 3.0: EC000855 Código ETIM 4.0: EC002617 Código ETIM 5.0: EC002617 Código ETIM 6.0: EC002617
