# Pie completo para Comando-Panel - de Rittal

- Propiedad del archivo: CONSTRUNARIO
- Formato: FIEBDC-3/2012
- Programa: Construnario Versión 3.51
- Fecha de los precios: 05/03/2019
- Divisa: EUR

**CPT6106300** u Pie completo para Comando-Panel - de Rittal
Pie completo para Comando-Panel Código EAN: 4028177698444 Código eCl@ss 4.1: 27188101 Código eCl@ss 5.1: 27189242 Código eCl@ss 6.0: 27189242 Código eCl@ss 7.0: 27182604 Código eCl@ss 8.0: 27182604 Código ETIM 3.0: EC000721 Código ETIM 4.0: EC002534 Código ETIM 5.0: EC002620 Código ETIM 6.0: EC002534
