# Adaptador para IP Separacion - de Rittal

- Propiedad del archivo: CONSTRUNARIO
- Formato: FIEBDC-3/2012
- Programa: Construnario Versión 3.51
- Fecha de los precios: 05/03/2019
- Divisa: EUR

**CPT6052700** u Adaptador para IP Separacion - de Rittal
Para garantizar el grado de protección entre la caja de mando y los sistemas de pie y de brazo soporte. Código EAN: 4028177708051 Código eCl@ss 4.1: 27188101 Código eCl@ss 5.1: 27189247 Código eCl@ss 6.0: 27189247 Código eCl@ss 7.0: 27189261 Código eCl@ss 8.0: 27189263 Código ETIM 3.0: EC000058 Código ETIM 4.0: EC002622 Código ETIM 5.0: EC002622 Código ETIM 6.0: EC002622
