# Unidad condensadora para LCP DX - de Rittal

- Propiedad del archivo: CONSTRUNARIO
- Formato: FIEBDC-3/2012
- Programa: Construnario Versión 3.51
- Fecha de los precios: 05/03/2019
- Divisa: EUR

**Ri3311360** u Unidad condensadora para LCP DX - de Rittal
La unidad de condensación se precisa para el funcionamiento de los LCP's basados en expansión directa e incluye el condensador externo y dos ventiladores, cuya velocidad se regula mediante presión en el circuito refrigerante. Código EAN: 4028177691438 Código eCl@ss 4.1: 27180704 Código eCl@ss 5.1: 27180712 Código eCl@ss 6.0: 27180712 Código eCl@ss 7.0: 27180712 Código eCl@ss 8.0: 27180712 Código ETIM 3.0: EC000855 Código ETIM 4.0: EC002515 Código ETIM 5.0: EC002515 Código ETIM 6.0: EC002515
