# Canal para cables 42UA RAL9005 - de Rittal

- Propiedad del archivo: CONSTRUNARIO
- Formato: FIEBDC-3/2012
- Programa: Construnario Versión 3.51
- Fecha de los precios: 12/07/2018
- Divisa: EUR

**LZ5502105** u Canal para cables 42UA RAL9005 - de Rittal
Canal para cables con cubierta de cables abisagrada por ambos lados y extraíble. Código EAN: 4028177679283 Código eCl@ss 4.1: 27188101 Código eCl@ss 5.1: 27189224 Código eCl@ss 6.0: 27189224 Código eCl@ss 7.0: 27400703 Código eCl@ss 8.0: 27400703 Código ETIM 3.0: EC000322 Código ETIM 4.0: EC000012 Código ETIM 5.0: EC000012 Código ETIM 6.0: EC000012
