# Conjunto de fijación para mesa de montaje - de Rittal

- Propiedad del archivo: CONSTRUNARIO
- Formato: FIEBDC-3/2012
- Programa: Construnario Versión 3.51
- Fecha de los precios: 19/03/2019
- Divisa: EUR

**RAS4050211** u Conjunto de fijación para mesa de montaje - de Rittal
Conjunto de fijación para mesa de montaje. Código EAN: 4028177804647 Código eCl@ss 5.1: 36659290 Código eCl@ss 6.0: 36659290 Código eCl@ss 7.0: 36659290 Código eCl@ss 8.0: 36659290 Código ETIM 3.0: EC001231 Código ETIM 4.0: EC001231 Código ETIM 5.0: EC001231 Código ETIM 6.0: EC001231
