# Cáncamos de transporte para TS, SE - de Rittal

- Propiedad del archivo: CONSTRUNARIO
- Formato: FIEBDC-3/2012
- Programa: Construnario Versión 3.51
- Fecha de los precios: 19/03/2019
- Divisa: EUR

**TS4568500** u Cáncamos de transporte para TS, SE - de Rittal
Para el transporte con grúa de los armarios, si no se encuentran incluidos en la unidad de envase. Código EAN: 4028177690325 Código eCl@ss 4.1: 27188101 Código eCl@ss 5.1: 27182404 Código eCl@ss 6.0: 27182404 Código eCl@ss 7.0: 27182405 Código eCl@ss 8.0: 27189262 Código ETIM 3.0: EC000744 Código ETIM 4.0: EC002367 Código ETIM 5.0: EC002621 Código ETIM 6.0: EC002367
