# Acoplamiento sistema 60, RAL 7035 - de Rittal

- Propiedad del archivo: CONSTRUNARIO
- Formato: FIEBDC-3/2012
- Programa: Construnario Versión 3.51
- Fecha de los precios: 05/03/2019
- Divisa: EUR

**CPT6206340** u Acoplamiento sistema 60, RAL 7035 - de Rittal
Para una fijación móvil de la caja a la pieza horizontal del sistema de brazo soporte. Posible montaje de la caja colgante o superpuesta. Cubierta desmontable para facilitar la entrada de cables. Código EAN: 4028177684379 Código eCl@ss 4.1: 27188101 Código eCl@ss 5.1: 27189247 Código eCl@ss 6.0: 27189247 Código eCl@ss 7.0: 27189261 Código eCl@ss 8.0: 27400556 Código ETIM 3.0: EC000882 Código ETIM 4.0: EC000882 Código ETIM 5.0: EC002620 Código ETIM 6.0: EC000882
