# Accesorios para interfaz hombre/máquina, columnas señalización, elementos montaje CP-S - de Rittal

- Propiedad del archivo: CONSTRUNARIO
- Formato: FIEBDC-3/2012
- Programa: Construnario Versión 3.51
- Fecha de los precios: 18/03/2019
- Divisa: EUR

**SG2375030** u Accesorios para interfaz hombre/máquina, columnas señalización, elementos montaje CP-S - de Rittal
RITTAL Accesorios para interfaz hombre/máquina, columnas señalización, elementos montaje CP-S para sistema de brazo soporte CP-S -Escuadra de 90° CP 6501.140 para sistemas de brazo soporte Color: RAL 7024 (gris oscuro) Adicionalmente se precisa: Adaptador de conexión SG 2372.120 Elemento de conexión SG 2368.000 Código EAN: 4028177437159 Código eCl@ss 4.1: 27188101 Código eCl@ss 5.1: 27371220 Código eCl@ss 6.0: 27371220 Código eCl@ss 7.0: 27371234 Código eCl@ss 8.0: 27189234 Código ETIM 3.0: EC000882 Código ETIM 4.0: EC002625 Código ETIM 5.0: EC002625 Código ETIM 6.0: EC002625
