# Accesorios para interfaz hombre/máquina, columnas señalización modulares para mural/al suelo - de Rittal

- Propiedad del archivo: CONSTRUNARIO
- Formato: FIEBDC-3/2012
- Programa: Construnario Versión 3.51
- Fecha de los precios: 18/03/2019
- Divisa: EUR

**SG2368010** u Accesorios para interfaz hombre/máquina, columnas señalización modulares para mural/al suelo - de Rittal
RITTAL Accesorios para interfaz hombre/máquina, columnas señalización modulares para mural/al suelo Ventajas: ·Sencillo montaje y contacto mediante cierre de bayoneta. ·Configuación de hasta cinco elementos, con una misma tensión. ·Elemento intermitente y de destello incluye fluorescente, para montaje directo. ·Disponibilidad de elementos en diferentes colores y tensiones. Puede configurarse con: ·Elementos de conexión ·Elemento interfaz AS ·Elementos ópticos ·Lámparas incandescendes/Lámparas LED ·Elementos acústicos ·Panel de rotulación Elemento de conexión para columnas de señalización, modulares A elección para montaje a tubos o a la pared/suelo. Bornes roscados en el elemento deconexión. Con tapa de cierre para elementos ópticos. Protección contra contactos según VDE. Material: Caja de poliamida Color: Negro Grado de protección: IP 54 Accesorios: -Elemento de montaje para montaje mural/al suelo. -Elementos de montaje para montaje a tubos. -Elementos de montaje para sistemas de brazo soporte Código EAN: 4028177219915 Código eCl@ss 4.1: 27188101 Código eCl@ss 5.1: 27371220 Código eCl@ss 6.0: 27371220 Código eCl@ss 7.0: 27371232 Código eCl@ss 8.0: 27371232 Código ETIM 3.0: EC000232 Código ETIM 4.0: EC001152 Código ETIM 5.0: EC001152 Código ETIM 6.0: EC001152
