# Accesorios para interfaz hombre/máquina, columnas señalización LED compacta, adaptador conexión - de Rittal

- Propiedad del archivo: CONSTRUNARIO
- Formato: FIEBDC-3/2012
- Programa: Construnario Versión 3.51
- Fecha de los precios: 18/03/2019
- Divisa: EUR

**SG2372120** u Accesorios para interfaz hombre/máquina, columnas señalización LED compacta, adaptador conexión - de Rittal
RITTAL Accesorios para interfaz hombre/máquina, columnas señalización LED compacta, adaptador de conexión para columna de señalización, LED compacta Para montaje a tubo y a sistemas de brazo soporte. Material: Plástico Color: Negro Accesorios: -Elementos de montaje para montaje a tubos -Elementos de montaje para sistemas de brazo soporte Código EAN: 4028177444058 Código eCl@ss 4.1: 27188101 Código eCl@ss 5.1: 27371220 Código eCl@ss 6.0: 27371220 Código eCl@ss 7.0: 27371232 Código eCl@ss 8.0: 27189234 Código ETIM 3.0: EC000232 Código ETIM 4.0: EC002625 Código ETIM 5.0: EC002625 Código ETIM 6.0: EC002625
