# Accesorios para interfaz hombre/máquina, columnas señalización LED compacta 1 elemento - de Rittal

- Propiedad del archivo: CONSTRUNARIO
- Formato: FIEBDC-3/2012
- Programa: Construnario Versión 3.51
- Fecha de los precios: 18/03/2019
- Divisa: EUR

**SG2372130** u Accesorios para interfaz hombre/máquina, columnas señalización LED compacta 1 elemento - de Rittal
RITTAL Accesorios para interfaz hombre/máquina, columnas señalización LED compacta 1 elemento Ventajas: ·Solución completa a punto de conexión ·Escasa altura de montaje ·LED’s de larga vida útil (mín. 70.000 h) y sin mantenimiento ·Escasas tareas de montaje y costes de almacenaje Datos técnicos: -Tensión: 24 V c.a./c.c. -Conexión eléctrica: unión por bornes roscados -Fluorescente: LED -Ángulo de radiación: 3 x 120° -Temperatura de servicio 20 hasta +70°C -Función de intermitencia: accionable a través de SPS -Entrada de cables: Prensaestopa métrico M12 x 1,5 para sección de cable 3,0 6,5 mm Grado de protección: IP 65 según EN 60 529 Adicionalmente se precisa: -Para montaje mural: Escuadra para montaje mural. -Para montaje a tubos/sistemas de brazo soporte: Adaptador de conexión. -Otros elementos de montaje Código EAN: 4028177490130 Código eCl@ss 4.1: 27188101 Código eCl@ss 5.1: 27371220 Código eCl@ss 6.0: 27371220 Código eCl@ss 7.0: 27371230 Código eCl@ss 8.0: 27371230 Código ETIM 3.0: EC000232 Código ETIM 4.0: EC001042 Código ETIM 5.0: EC001042 Código ETIM 6.0: EC001042
