# Accesorios para interfaz hombre/máquina, interfases cubiertas, conectores 2xRJ45 - de Rittal

- Propiedad del archivo: CONSTRUNARIO
- Formato: FIEBDC-3/2012
- Programa: Construnario Versión 3.51
- Fecha de los precios: 18/03/2019
- Divisa: EUR

**SZ2482560** u Accesorios para interfaz hombre/máquina, interfases cubiertas, conectores 2xRJ45 - de Rittal
RITTAL Accesorios para interfaz hombre/máquina, interfases cubiertas, conectores 2xRJ45 Cubiertas para interfaz modulares Posibilidad de aplicación universal donde se precise un rápido acceso a interfaces y bases de enchufes. El armario permanece cerrado y se evitan las influencias ambientales y los accesos no autorizados. Montaje en poco espacio por ej. ·en cajas pequeñas y armarios compactos como interfaz de programación para mandos ·en distribuidores TI e industriales como acceso para el mantenimiento de las redes ·en armarios PC y sistemas de pupitre para un cierre temporal de aparellaje adicional ·en centros de trabajo industriales móviles para la rápida conexión de estructuras de red existentes ·en sistemas de Comando-Panel para la programación y el mantenimiento de componentes integrados. El marco de montaje está provisto de una cubierta, que encaja con un ángulo de abertura de 90 a 180° en varios niveles. El cierre a presión proporciona una estanqueidad segura. En caso necesario puede bloquearse. Material: -Marco de montaje y cubierta metálica: cinc fundido a presión -Cubierta de plástico: policarbonato (semitransparente) -Cierre: policarbonato, RAL 7024 Superficie: Marco de montaje y cubierta metálica: niquelado mate Color: Cierre: RAL 7024 Grado de protección: IP 65 según EN 60 529 con la cubierta cerrada y con un montaje correcto Código EAN: 4028177490833 Código eCl@ss 4.1: 27188101 Código eCl@ss 5.1: 27189238 Código eCl@ss 6.0: 27189238 Código eCl@ss 7.0: 27189234 Código eCl@ss 8.0: 27189234 Código ETIM 3.0: EC000318 Código ETIM 4.0: EC002625 Código ETIM 5.0: EC002608 Código ETIM 6.0: EC002625
