# Accesorios para interfaz hombre/máquina, interfases prolongación USB 2, 0m - de Rittal

- Propiedad del archivo: CONSTRUNARIO
- Formato: FIEBDC-3/2012
- Programa: Construnario Versión 3.51
- Fecha de los precios: 18/03/2019
- Divisa: EUR

**SZ2482230** u Accesorios para interfaz hombre/máquina, interfases prolongación USB 2, 0m - de Rittal
RITTAL Accesorios para interfaz hombre/máquina, interfases prolongación USB 2,0m con conexión mural y módulo de montaje RJ 45 Para la prolongación de interfaces en el interior del armario por ej. de PC’s industriales y conectores hasta el exterior del armario. La conexión mural precisa el mismo espacio que una tecla. Ventajas: ·Acceso rápido para tareas de mantenimiento ·El grado de protección del armario se mantiene ·La contratuerca se incrusta al ser atornillada en la pintura o en la capa anodizada, estableciendo el contacto. ·Tapón de protección no desmontable Material: -Caja: latón -Tapa: aluminio -Junta: poliamida Superficie: -Caja: niquelado -Tapa: anodizadas Grado de protección: IP 66/67 según EN 60 529 (con cubierta de protección cerrada) Código EAN: 4028177516335 Código eCl@ss 4.1: 27188101 Código eCl@ss 5.1: 27189238 Código eCl@ss 6.0: 27189238 Código eCl@ss 7.0: 27189190 Código eCl@ss 8.0: 19059205 Código ETIM 3.0: EC000318 Código ETIM 4.0: EC001408 Código ETIM 5.0: EC001408 Código ETIM 6.0: EC001408
