# Accesorios para interfaz hombre/máquina, interfases, suelo - de Rittal

- Propiedad del archivo: CONSTRUNARIO
- Formato: FIEBDC-3/2012
- Programa: Construnario Versión 3.51
- Fecha de los precios: 18/03/2019
- Divisa: EUR

**IW6902950** u Accesorios para interfaz hombre/máquina, interfases, suelo - de Rittal
RITTAL Accesorios para interfaz hombre/máquina, interfases prolongación, suelo para marco tubular de la puerta La alternativa a la bandeja para aparatos para alojar PC’s torre (máx. 20 kg) ocupando el espacio mínimo. Para atornillar al marco tubular de la puerta de los armarios de 600 mm de anchura sobre base TS. Carga admisible: 20 kg. Material: Chapa de acero Superficie: Pintada Color: RAL 7015 Unidad de envase: Incl. banda de sujeción y material de fijación. Adicionalmente se precisa: Perfiles de montaje para atornillar directamente al marco de la puerta Código EAN: 4028177438729 Código eCl@ss 4.1: 27188101 Código eCl@ss 5.1: 27189244 Código eCl@ss 6.0: 27189244 Código eCl@ss 7.0: 27189261 Código eCl@ss 8.0: 27189261 Código ETIM 3.0: EC000318 Código ETIM 4.0: EC002620 Código ETIM 5.0: EC002620 Código ETIM 6.0: EC002620
