# Accesorios para interfaz hombre/máquina, cajón, caja para ratón - de Rittal

- Propiedad del archivo: CONSTRUNARIO
- Formato: FIEBDC-3/2012
- Programa: Construnario Versión 3.51
- Fecha de los precios: 18/03/2019
- Divisa: EUR

**SZ2382000** u Accesorios para interfaz hombre/máquina, cajón, caja para ratón - de Rittal
RITTAL Accesorios para interfaz hombre/máquina, cajón, caja para ratón Adecuada para montaje al soporte para alfombrilla y para el alojamiento de un ratón estándar. Material: Chapa de acero Superficie: Galvanizada Unidad de envase: Incluye material de fijación. Adicionalmente se precisa: Soporte para alfombrilla Código EAN: 4028177220300 Código eCl@ss 4.1: 27188101 Código eCl@ss 5.1: 27189207 Código eCl@ss 6.0: 27189207 Código eCl@ss 7.0: 27189261 Código eCl@ss 8.0: 27189261 Código ETIM 3.0: EC000318 Código ETIM 4.0: EC002620 Código ETIM 5.0: EC002620 Código ETIM 6.0: EC002620
