# Accesorios para interfaz hombre/máquina, cajón, soporte para alfombrilla - de Rittal

- Propiedad del archivo: CONSTRUNARIO
- Formato: FIEBDC-3/2012
- Programa: Construnario Versión 3.51
- Fecha de los precios: 18/03/2019
- Divisa: EUR

**SZ2381000** u Accesorios para interfaz hombre/máquina, cajón, soporte para alfombrilla - de Rittal
RITTAL Accesorios para interfaz hombre/máquina, cajón, soporte para alfombrilla para cajas de mando y superficies La inclinación del soporte puede ajustarse de forma individual. Para la fijación se precisan dos taladros de fijación en la caja. Material: Chapa de acero Superficie: Galvanizada Unidad de envase: Incluye material de fijación. Accesorios: Soporte para ratón Código EAN: 4028177220294 Código eCl@ss 4.1: 27188101 Código eCl@ss 5.1: 27189244 Código eCl@ss 6.0: 27189244 Código eCl@ss 7.0: 27189261 Código eCl@ss 8.0: 27189261 Código ETIM 3.0: EC000318 Código ETIM 4.0: EC002620 Código ETIM 5.0: EC002620 Código ETIM 6.0: EC002620
