# Accesorios para interfaz hombre/máquina, cajón para teclado 1 UA - de Rittal

- Propiedad del archivo: CONSTRUNARIO
- Formato: FIEBDC-3/2012
- Programa: Construnario Versión 3.51
- Fecha de los precios: 18/03/2019
- Divisa: EUR

**LZ7281200** u Accesorios para interfaz hombre/máquina, cajón para teclado 1 UA - de Rittal
RITTAL Accesorios para interfaz hombre/máquina, cajón para teclado de 1 UA para un nivel de fijación de 482,6 mm (19?) El cajón para teclado se atornilla al nivel de fijación de 482,6 mm (19?) frontal y posterior. La distancia de montaje puede ajustarse sin escalonamientos en un campo de 460 800 mm. Completamente extraíble, con posibilidad de cierre, con tracción de cables y soporte para cables con bisagras. El cajón es adecuado para alojar teclados de 482,6 mm (19?). Dimensiones interiores: Anchura x Altura x Profundidad aprox. 420 x 40 x 220 mm Material: Chapa de acero Color: RAL 7035 Unidad de envase: Incluye material de fijación, sin teclado. Atención: Unidad monitor-teclado, 1 UA Código EAN: 4028177390102 Código eCl@ss 4.1: 27188101 Código eCl@ss 5.1: 27189219 Código eCl@ss 6.0: 27189219 Código eCl@ss 7.0: 27189261 Código eCl@ss 8.0: 27189261 Código ETIM 3.0: EC000316 Código ETIM 4.0: EC002620 Código ETIM 5.0: EC002620 Código ETIM 6.0: EC002620
