# Accesorios para interfaz hombre/máquina, soporte perfiles abatibles - de Rittal

- Propiedad del archivo: CONSTRUNARIO
- Formato: FIEBDC-3/2012
- Programa: Construnario Versión 3.51
- Fecha de los precios: 18/03/2019
- Divisa: EUR

**CPG6514200** u Accesorios para interfaz hombre/máquina, soporte perfiles abatibles - de Rittal
RITTAL Accesorios para interfaz hombre/máquina, soporte perfiles abatibles Para alojar teclados estándar durante trabajos de programación y de servicio. Distancia de montaje de los perfiles soporte para maniobrar sin problemas mín. 300 mm. Profundidad suficiente para teclados de hasta máx. 210 mm. Para el montaje bajo: ·Comfort-Panel1) ·Optipanel2) ·superficies suficientemente grandes como por ej.: -Superficies de trabajo IW -Cajas de mando -Caja de mando con abertura frontal a: ·superficies verticales (pueras/laterales) Anchura mín. de la placa frontal 1) 385 mm 2) 405 mm Tras su uso se esconden debajo de la caja de forma segura y sin ocupar espacio el espacio de maniobra del usuario no se reduce. Material: Chapa de acero Superficie: Galvanizada Unidad de envase: Incluye material de fijación Código EAN: 4028177388260 Código eCl@ss 4.1: 27188101 Código eCl@ss 5.1: 27189244 Código eCl@ss 6.0: 27189244 Código eCl@ss 7.0: 27189261 Código eCl@ss 8.0: 27189261 Código ETIM 3.0: EC000318 Código ETIM 4.0: EC002620 Código ETIM 5.0: EC002620 Código ETIM 6.0: EC002620
