# Accesorios para interfaz hombre/máquina, soporte para teclados - de Rittal

- Propiedad del archivo: CONSTRUNARIO
- Formato: FIEBDC-3/2012
- Programa: Construnario Versión 3.51
- Fecha de los precios: 18/03/2019
- Divisa: EUR

**SZ2383000** u Accesorios para interfaz hombre/máquina, soporte para teclados - de Rittal
RITTAL Accesorios para interfaz hombre/máquina, soporte para teclados hasta máx. 473 x 210 mm. Preparado para: ·Paso de cables ·Soporte para alfombrilla, basculante (SM 2383.020) Material: -Piezas laterales: chapa de acero -Delante y detrás: perfil de aluminio extrusionado Superficie: -Piezas laterales: pintura estructurada -Delante y detrás: anodizado natural Color: Piezas laterales: RAL 7024 Unidad de envase: Incl. 2 palanca de apriete, tapones, cubierta, boquillas de paso de cables y cinta velcro. Adicionalmente se precisa: para montaje a superficies mediante la unión de superficies para cajas Accesorios: Soporte para alfombrilla, basculante Código EAN: 4028177367647 Código eCl@ss 4.1: 27188101 Código eCl@ss 5.1: 27189244 Código eCl@ss 6.0: 27189244 Código eCl@ss 7.0: 27189261 Código eCl@ss 8.0: 27189261 Código ETIM 3.0: EC000318 Código ETIM 4.0: EC002620 Código ETIM 5.0: EC002620 Código ETIM 6.0: EC002620
