# Accesorios para interfaz hombre/máquina, soporte para alfombrilla - de Rittal

- Propiedad del archivo: CONSTRUNARIO
- Formato: FIEBDC-3/2012
- Programa: Construnario Versión 3.51
- Fecha de los precios: 18/03/2019
- Divisa: EUR

**SZ2379900** u Accesorios para interfaz hombre/máquina, soporte para alfombrilla - de Rittal
RITTAL Accesorios para interfaz hombre/máquina, soporte para alfombrilla extraíble con soporte para ratón Para atornillar al cajón abatible SZ 2379.600/SZ 2379.800. Adecuado para todas las alfombrillas convencionales de hasta 250 x 205 mm. Unidad de envase: Incluye material de fijación Código EAN: 4028177325869 Código eCl@ss 4.1: 27188101 Código eCl@ss 5.1: 27189244 Código eCl@ss 6.0: 27189244 Código eCl@ss 7.0: 27189261 Código eCl@ss 8.0: 27189261 Código ETIM 3.0: EC000318 Código ETIM 4.0: EC002620 Código ETIM 5.0: EC002620 Código ETIM 6.0: EC002620
