# Accesorios para interfaz hombre/máquina, teclado, cajón abatible 600mm - de Rittal

- Propiedad del archivo: CONSTRUNARIO
- Formato: FIEBDC-3/2012
- Programa: Construnario Versión 3.51
- Fecha de los precios: 18/03/2019
- Divisa: EUR

**SZ2379600** u Accesorios para interfaz hombre/máquina, teclado, cajón abatible 600mm - de Rittal
RITTAL Accesorios para interfaz hombre/máquina, teclado, cajón abatible 600mm para teclado y ratón Para montaje en ·Puertas de 600 y 800 mm de anchura ·Bastidor móvil y armarios de 19? Bombin de doble paletón de serie intercambiable por bombines de cierre de 27 mm, ejecución A y cilindro de seguridad SZ 2571.000. Material: -Tapa: chapa de acero -Piezas laterales: aluminio fundido -Bandeja: perfil de aluminio extrusionado Superficie: -Tapa, laterales: pintura estructurada -Bandeja: anodizado natural Color: Tapa, laterales: RAL 7035 Grado de protección: IP 55 según EN 60 529 Accesorios: Soporte para alfombrilla, extraíble Código EAN: 4028177319295 Código eCl@ss 4.1: 27188101 Código eCl@ss 5.1: 27189244 Código eCl@ss 6.0: 27189244 Código eCl@ss 7.0: 27189261 Código eCl@ss 8.0: 27189261 Código ETIM 3.0: EC000318 Código ETIM 4.0: EC002620 Código ETIM 5.0: EC002620 Código ETIM 6.0: EC002620
