# Accesorios para interfaz hombre/máquina, monitores, soporte TFT 477x372x110, 5 - de Rittal

- Propiedad del archivo: CONSTRUNARIO
- Formato: FIEBDC-3/2012
- Programa: Construnario Versión 3.51
- Fecha de los precios: 18/03/2019
- Divisa: EUR

**SZ2383030** u Accesorios para interfaz hombre/máquina, monitores, soporte TFT 477x372x110, 5 - de Rittal
RITTAL Accesorios para interfaz hombre/máquina, monitores, soporte TFT 477x372x110,5 Adecuado para montaje de TFT’s con adaptación VESA 75/100 hasta 21? en ·Fijación de cajas CP-S, CP 6501.050 ·Fijación de cajas CP-L 120 x 65 mm, CP 6525.610 ·Brazo soporte vertical mediante fijación de cajas, inclinable CP 6902.670 Material: Chapa de acero Superficie: Pintada Color: RAL 7024 Código EAN: 4028177497146 Código eCl@ss 4.1: 27188101 Código eCl@ss 5.1: 27189229 Código eCl@ss 6.0: 27189229 Código eCl@ss 7.0: 27189190 Código eCl@ss 8.0: 27189261 Código ETIM 3.0: EC000318 Código ETIM 4.0: EC002620 Código ETIM 5.0: EC002620 Código ETIM 6.0: EC002620
