# Accesorios para interfaz hombre/máquina, monitores, fuente alimentación - de Rittal

- Propiedad del archivo: CONSTRUNARIO
- Formato: FIEBDC-3/2012
- Programa: Construnario Versión 3.51
- Fecha de los precios: 18/03/2019
- Divisa: EUR

**Ri6450050** u Accesorios para interfaz hombre/máquina, monitores, fuente alimentación - de Rittal
RITTAL Accesorios para interfaz hombre/máquina, monitores, fuente de alimentación para monitor TFT ·con clavija IEC320, ·con cable (1,5 m) para conexión al monitor TFT. Dimensiones anchura x altura x profundidad: 107 x 30 x 59 mm. Datos técnicos: -Tensión de entrada: 100 240 V c.a. -Tensión de salida: 12 V c.c. -Temperatura de servicio: 10°C 40°C Material: Caja: plástico Código EAN: 4028177390027 Código eCl@ss 4.1: 27188101 Código eCl@ss 5.1: 27189229 Código eCl@ss 6.0: 27189229 Código eCl@ss 7.0: 27189190 Código eCl@ss 8.0: 19089213 Código ETIM 3.0: EC000318 Código ETIM 4.0: EC001781 Código ETIM 5.0: EC001781 Código ETIM 6.0: EC001781
