# Accesorios para interfaz hombre/máquina, monitores, monitor TFT 15" resistiv, USB - de Rittal

- Propiedad del archivo: CONSTRUNARIO
- Formato: FIEBDC-3/2012
- Programa: Construnario Versión 3.51
- Fecha de los precios: 18/03/2019
- Divisa: EUR

**Ri6450070** u Accesorios para interfaz hombre/máquina, monitores, monitor TFT 15" resistiv, USB - de Rittal
RITTAL Accesorios para interfaz hombre/máquina, monitores, monitor TFT 15" resistiv, USB Variantes de montaje para superficies y cajas de mando. Ventajas: ·Ejecución industrial de elevada calidad ·Escasas tareas de montaje gracias al marco frontal integrado ·No precisa una aireación adicional ·Escasa profundidad de montaje (45 mm) Pantalla táctil muy resistente para uso con lápiz adecuado, dedo y guante. Material: Marco frontal: aluminio Superficie: Texturizada Color: RAL 7035 Grado de protección: IP 65 según EN 60 529 (en el frontal) Unidad de envase: Incl. junta, tuercas hexagonales (para montaje en superficies), cable VGA, espárragos posteriores M5 (14 pzas.). Variantes táctiles adicionalmente con cable de conexión integrado y controlador CD-ROM. Adicionalmente se precisa: Juego de fijación CP 6053.800 (en montajes en Comfort-Panel) Juego de fijación CP 6053.500 (en montajes en Comfort-Panel) Fuente de alimentación SM 6450.050 y cable de conexión SM 6450.060, cuando en lugar de 12 V c.c. sólo esté disponible una tensión de servicio de 100 240 V c.a. Código EAN: 4028177510333 Código eCl@ss 4.1: 27188101 Código eCl@ss 5.1: 27189229 Código eCl@ss 6.0: 27189229 Código eCl@ss 7.0: 27189190 Código eCl@ss 8.0: 19200201 Código ETIM 3.0: EC000318 Código ETIM 4.0: EC001428 Código ETIM 5.0: EC001428 Código ETIM 6.0: EC001428
