# Accesorios para interfaz hombre/máquina, montaje frontal, placas frontales, cubierta CP-S - de Rittal

- Propiedad del archivo: CONSTRUNARIO
- Formato: FIEBDC-3/2012
- Programa: Construnario Versión 3.51
- Fecha de los precios: 18/03/2019
- Divisa: EUR

**CPG6505200** u Accesorios para interfaz hombre/máquina, montaje frontal, placas frontales, cubierta CP-S - de Rittal
RITTAL Accesorios para interfaz hombre/máquina, juego fijación, placas frontales, cubierta CP-S para conexión de brazo soporte Para un cierre seguro de una conexión de brazo soporte no utilizada en la caja. Material: Chapa de acero Unidad de envase: Incl. junta y material de fijación. Atención: Si en ·Comfort-Panel ·Optipanel ·Compact-Panel disponen de 2 escotaduras para brazo soporte, la unidad de envase de la caja contiene una cubierta Código EAN: 4028177389823 Código eCl@ss 4.1: 27188101 Código eCl@ss 5.1: 27189217 Código eCl@ss 6.0: 27189217 Código eCl@ss 7.0: 27189217 Código eCl@ss 8.0: 27189263 Código ETIM 3.0: EC000456 Código ETIM 4.0: EC000456 Código ETIM 5.0: EC000456 Código ETIM 6.0: EC000456
