# Accesorios para interfaz hombre/máquina, montaje frontal, placas frontales espárragos M5, 3, 5UA - de Rittal

- Propiedad del archivo: CONSTRUNARIO
- Formato: FIEBDC-3/2012
- Programa: Construnario Versión 3.51
- Fecha de los precios: 18/03/2019
- Divisa: EUR

**CPG6027010** u Accesorios para interfaz hombre/máquina, montaje frontal, placas frontales espárragos M5, 3, 5UA - de Rittal
RITTAL Accesorios para interfaz hombre/máquina, juego fijación, placas frontales con espárragos M5, 3,5UA para Comfort-Panel y Optipanel Material: Aluminio, 3 mm Superficie: Anodizado natural Atención: Juegos de fijación incluidos en la unidad de envase de los armarios estándar de 520 mm de anchura. Adicionalmente se precisa: Juego de fijación -para Comfort-Panel CP 6053.800 -para Optipanel CP 6053.000/.500 Código EAN: 4028177410565 Código eCl@ss 4.1: 27188101 Código eCl@ss 5.1: 27189217 Código eCl@ss 6.0: 27189217 Código eCl@ss 7.0: 27189217 Código eCl@ss 8.0: 27189217 Código ETIM 3.0: EC000456 Código ETIM 4.0: EC000456 Código ETIM 5.0: EC002617 Código ETIM 6.0: EC000456
