# Accesorios para interfaz hombre/máquina, accesorios montaje, portaesquemas - de Rittal

- Propiedad del archivo: CONSTRUNARIO
- Formato: FIEBDC-3/2012
- Programa: Construnario Versión 3.51
- Fecha de los precios: 18/03/2019
- Divisa: EUR

**CPG6013100** u Accesorios para interfaz hombre/máquina, accesorios montaje, portaesquemas - de Rittal
RITTAL Accesorios para interfaz hombre/máquina, accesorios montaje, portaesquemas transparente con soporte mural Para alojar esquemas, documentación, etc. en formato DIN A4. Montaje: ·en superficies, ·en la retícula de 25 mm del marco TS o del sistema de guías, ·al juego de asas de 20 o 25 mm de Ø. Unidad de envase: -Portaesquemas transparentes -Soporte para fijación mural -Material de fijación Accesorios: -Juego de asas SZ 2389.000, o -Juego de asas para Comfort-Panel, o -Juego de asas para Optipanel, o -Estribo asa CP 6107.200 Código EAN: 4028177449329 Código eCl@ss 4.1: 27188101 Código eCl@ss 5.1: 27189234 Código eCl@ss 6.0: 27189234 Código eCl@ss 7.0: 27189290 Código eCl@ss 8.0: 27189267 Código ETIM 3.0: EC000318 Código ETIM 4.0: EC000317 Código ETIM 5.0: EC000317 Código ETIM 6.0: EC000317
