# Accesorios para interfaz hombre/máquina, accesorios montaje, portapapeles - de Rittal

- Propiedad del archivo: CONSTRUNARIO
- Formato: FIEBDC-3/2012
- Programa: Construnario Versión 3.51
- Fecha de los precios: 18/03/2019
- Divisa: EUR

**CPG6013000** u Accesorios para interfaz hombre/máquina, accesorios montaje, portapapeles - de Rittal
RITTAL Accesorios para interfaz hombre/máquina, accesorios montaje, portapapeles Para la fijación de instrucciones o planos (DINA4). Preparado para montaje a derecha, intercambiable a izquierda modificando la pieza de fijación. Para el montaje se precisa un tubo recto de ? 200 mm, Ø 20 o 25 mm. Material: -Portapapeles: chapa de acero -Pieza de fijación: aluminio Superficie: Pieza de fijación: anodizado natural Color: RAL 7035 Adicionalmente se precisa: -Juego de asas SZ 2389.000, o -Juego de asas para Comfort-Panel, o -Juego de asas para Optipanel, o -Estribo asa CP 6107.200 Código EAN: 4028177118218 Código eCl@ss 4.1: 27188101 Código eCl@ss 5.1: 27189234 Código eCl@ss 6.0: 27189234 Código eCl@ss 7.0: 27189290 Código eCl@ss 8.0: 27189267 Código ETIM 3.0: EC000318 Código ETIM 4.0: EC000317 Código ETIM 5.0: EC000317 Código ETIM 6.0: EC000317
