# Accesorios para interfaz hombre/máquina, asa angular - de Rittal

- Propiedad del archivo: CONSTRUNARIO
- Formato: FIEBDC-3/2012
- Programa: Construnario Versión 3.51
- Fecha de los precios: 18/03/2019
- Divisa: EUR

**CPG6107000** u Accesorios para interfaz hombre/máquina, asa angular - de Rittal
RITTAL Accesorios para interfaz hombre/máquina, asa angular Asas Para la fijación horizontal o vertical a la pared de la caja de: ·Comfort-Panel, ·Optipanel, ·otras cajas o ·superficies. Para el montaje se precisan taladros de fijación y superficies sin aletas. En el Comfort-Panel en ejecución con aletas, seleccionable a través de los configuradores www.rittal.de, pueden realizarse las fresas correspondientes. Para ello indicar en la caja de mando/para teclado «preparado para el asa CP 6107.XXX». Material: -Soporte asa: cinc fundido a presión -Tapas: plástico -Tubo asa: aluminio Superficie: Tubo asa: texturizado Color: -Soporte asa: RAL 7035 -Tapas: semejante a RAL 7035 -Tubo asa: semejante a RAL 9006 Asa angular Unidad de envase: -4 soportes asa -2 tubos asa -Material de fijación Código EAN: 4028177229662 Código eCl@ss 4.1: 27188101 Código eCl@ss 5.1: 27189220 Código eCl@ss 6.0: 27189220 Código eCl@ss 7.0: 27189266 Código eCl@ss 8.0: 27189266 Código ETIM 3.0: EC000327 Código ETIM 4.0: EC002626 Código ETIM 5.0: EC002626 Código ETIM 6.0: EC002626
