# Accesorios para interfaz hombre/máquina, juego asas Comfort-Panel horizontal 482, 6mm - de Rittal

- Propiedad del archivo: CONSTRUNARIO
- Formato: FIEBDC-3/2012
- Programa: Construnario Versión 3.51
- Fecha de los precios: 18/03/2019
- Divisa: EUR

**CPG6375010** u Accesorios para interfaz hombre/máquina, juego asas Comfort-Panel horizontal 482, 6mm - de Rittal
RITTAL Accesorios para interfaz hombre/máquina, juego asas horizontal 482,6mm para Comfort-Panel Montaje a las piezas angulares, también posteriormente. Material: -Tubo asa: aluminio -Soporte asa: cinc fundido a presión -Cubiertas: poliamida Superficie: -Tubo asa: anodizado natural -Soporte asa: texturizado Color: -Soporte asa: RAL 7024 -Cubiertas: semejante a RAL 7024 Atención: Mediante el recorte del tubo asa se consiguen alturas y anchuras más cortas. El montaje en cajas de profundidad 74 mm no se puede hacer en el mismo lado que la conexión de brazo soporte posible. Accesorios: -Portapapeles -Portaesquemas transparente Unidad de envase: -Tubo asa, Ø 20 mm -2 soportes asa -2 cubiertas -Material de fijación Código EAN: 4028177483200 Código eCl@ss 4.1: 27188101 Código eCl@ss 5.1: 27189220 Código eCl@ss 6.0: 27189220 Código eCl@ss 7.0: 27189266 Código eCl@ss 8.0: 27189266 Código ETIM 3.0: EC000327 Código ETIM 4.0: EC002626 Código ETIM 5.0: EC002626 Código ETIM 6.0: EC002626
