# Tags RFID - de Rittal

- Propiedad del archivo: CONSTRUNARIO
- Formato: FIEBDC-3/2012
- Programa: Construnario Versión 3.51
- Fecha de los precios: 18/03/2019
- Divisa: EUR

**Ri7890020** u Tags RFID - de Rittal
RITTAL Dynamic Rack Control, Tags RFID Se precisa 1 tag RFID por cada componente. Cada tag dispone de una única ID (UID, no correlativa), que no puede modificarse, por lo demás los datos se programan en el tag conforme a ISO 15693. En el momento del suministro los tags no se encuentran programados. El tag se adhiere en la parte interior/derecha del ángulo de fijación de 19?. Para ello dispone de una superficie adhesiva. A continuación el componente se atornilla con el tag con el nivel de 19?. Código EAN: 4028177617148 Código eCl@ss 4.1: 27188101 Código eCl@ss 5.1: 27189253 Código eCl@ss 6.0: 27189253 Código eCl@ss 7.0: 27189253 Código eCl@ss 8.0: 27189253 Código ETIM 3.0: EC001455 Código ETIM 4.0: EC002627 Código ETIM 5.0: EC002627 Código ETIM 6.0: EC002627
