# Switches KVM, cable CPU PS/2, 4m - de Rittal

- Propiedad del archivo: CONSTRUNARIO
- Formato: FIEBDC-3/2012
- Programa: Construnario Versión 3.51
- Fecha de los precios: 18/03/2019
- Divisa: EUR

**Ri7552140** u Switches KVM, cable CPU PS/2, 4m - de Rittal
RITTAL Accesorios monitorización Switches KVM, cable CPU PS/2, 4m para SSC view 8/USB, PS/2 y USB Cable de conexión combinado entre SSC view 8 y cada uno de los servidores con 2 conectores 15 HD para vídeo respectivamente, así como conectores PS/2 a ambos lados para teclado y ratón con marcaje de color y posibilidad de bloqueo. Cable USB con USB-A y conector USB-B (switch de conexión) así como cable VGA Código EAN: 4028177438675 Código eCl@ss 4.1: 27188101 Código eCl@ss 5.1: 27189227 Código eCl@ss 6.0: 27189227 Código eCl@ss 7.0: 19051103 Código eCl@ss 8.0: 27189253 Código ETIM 3.0: EC001455 Código ETIM 4.0: EC002627 Código ETIM 5.0: EC002627 Código ETIM 6.0: EC002627
