# Switches KVM, montaje detrás de la unidad 8 puertos - de Rittal

- Propiedad del archivo: CONSTRUNARIO
- Formato: FIEBDC-3/2012
- Programa: Construnario Versión 3.51
- Fecha de los precios: 18/03/2019
- Divisa: EUR

**Ri7552002** u Switches KVM, montaje detrás de la unidad 8 puertos - de Rittal
RITTAL Switches KVM, montaje detrás de la unidad 8 puertos Con estos switches KVM ultracompactos para montajes de 19? o montaje detrás de una unidad monitor-teclado de Rittal es posible realizar en poco espacio la administración de servidores en cualquier rack TI. El sistema de switches SSC de Rittal crece de forma flexible con las necesidades. En el SSC compact/view 32 Cat se realiza la conexión de los servidores mediante cable Cat y conversor (SSC Converter), de esta forma se transmiten las señales para vídeo, teclado y ratón a través de un mismo cable. La emulación de teclado y ratón por canal accionada por el procesador garantiza un reinicio sin fallos y una conmutación segura entre los ordenadores conectados. Los SSC view amplian estos opcionalmente en la funcionalidad de un KVMSwitch 8 o 32, sin necesidad de una UA adicional para el montaje en el rack para servidores. Código EAN: 4028177597617 Código eCl@ss 4.1: 27188101 Código eCl@ss 5.1: 27189227 Código eCl@ss 6.0: 27189227 Código eCl@ss 7.0: 19051103 Código eCl@ss 8.0: 19051107 Código ETIM 3.0: EC001455 Código ETIM 4.0: EC000312 Código ETIM 5.0: EC000312 Código ETIM 6.0: EC000312
