# Empuñadura Confort - de Rittal

- Propiedad del archivo: CONSTRUNARIO
- Formato: FIEBDC-3/2012
- Programa: Construnario Versión 3.51
- Fecha de los precios: 18/03/2019
- Divisa: EUR

**Ri7320794** u Empuñadura Confort - de Rittal
RITTAL Sistema abertura automático de puertas, Empuñadura Confort con función de abertura El accionamiento del mecanismo de cierre genera la abertura de la puerta a través del sistema de abertura automática de la puerta. Preparada para el montaje de cilindros medios convencionales, 40 mm, así como bombines SZ de seguridad y botones pulsadores. Longitud: 302 mm. Datos técnicos: -Tensión: 24 V c.c. -Intensidad: máx. 3 A -Cable de conexión: longitud 3 m -Campo de temperatura: +5°C hasta +40°C Adicionalmente se precisa: Adaptador de empuñadura para montaje en la puerta transparente TS 8611.080 Código EAN: 4028177636019 Código eCl@ss 4.1: 27188101 Código eCl@ss 5.1: 27189253 Código eCl@ss 6.0: 27189253 Código eCl@ss 7.0: 27399290 Código eCl@ss 8.0: 27390190 Código ETIM 3.0: EC001455 Código ETIM 4.0: EC001770 Código ETIM 5.0: EC001770 Código ETIM 6.0: EC001770
