# Accesorios CMC III, Cable prolongación RJ12 - 1m - de Rittal

- Propiedad del archivo: CONSTRUNARIO
- Formato: FIEBDC-3/2012
- Programa: Construnario Versión 3.51
- Fecha de los precios: 18/03/2019
- Divisa: EUR

**Ri7320814** u Accesorios CMC III, Cable prolongación RJ12 - 1m - de Rittal
RITTAL Power System Module, Cable prolongación RJ12 - 1m para cable de sensores Código EAN: 4028177420786 Código eCl@ss 4.1: 27188101 Código eCl@ss 5.1: 27189253 Código eCl@ss 6.0: 27189253 Código eCl@ss 7.0: 27189253 Código eCl@ss 8.0: 27189253 Código ETIM 3.0: EC001455 Código ETIM 4.0: EC002627 Código ETIM 5.0: EC002627 Código ETIM 6.0: EC002627
