# Accesorios CMC III, Cable conexión CAN-Bus 0, 5m - de Rittal

- Propiedad del archivo: CONSTRUNARIO
- Formato: FIEBDC-3/2012
- Programa: Construnario Versión 3.51
- Fecha de los precios: 18/03/2019
- Divisa: EUR

**Ri7030090** u Accesorios CMC III, Cable conexión CAN-Bus 0, 5m - de Rittal
RITTAL Accesorios CMC III, Cable de conexión CAN-Bus 0,5m De esta forma es posible cablear como Bus la PU con los sensores III Can-Bus, Units III, unidades de mando III. También para el cableado entre sí Código EAN: 4028177659414 Código eCl@ss 4.1: 27188101 Código eCl@ss 5.1: 27189253 Código eCl@ss 6.0: 27189253 Código eCl@ss 7.0: 27189253 Código eCl@ss 8.0: 27189253 Código ETIM 3.0: EC001455 Código ETIM 4.0: EC002627 Código ETIM 5.0: EC002627 Código ETIM 6.0: EC002627
