# Interfaz para PSM, PCU, FCS, DRC - de Rittal

- Propiedad del archivo: CONSTRUNARIO
- Formato: FIEBDC-3/2012
- Programa: Construnario VersiĆ³n 3.51
- Fecha de los precios: 25/04/2012
- Divisa: EUR

| Código | Descripción |
|---|---|
| C1004RIT-60225 | Interfaz para PSM, PCU, FCS, DRC - de Rittal |
