# Accesorios para armarios Técnica equipamiento 19", técnica LSA sistema alojamiento - de Rittal

- Propiedad del archivo: CONSTRUNARIO
- Formato: FIEBDC-3/2012
- Programa: Construnario Versión 3.51
- Fecha de los precios: 18/03/2019
- Divisa: EUR

**LZ7050035** u Accesorios para armarios Técnica equipamiento 19", técnica LSA sistema alojamiento - de Rittal
RITTAL Accesorios para armarios Técnica equipamiento 19", técnica LSA sistema de alojamiento 2 UA para juego de montaje LSA Para alojar bandejas LSA/escuadras de montaje universales dentro del nivel de montaje de 482,6 mm (19?). Dimensiones: -Profundidad total: 98,5 mm -Altura: 2 UA Material: Chapa de acero Color: RAL 7035 Accesorios: Escuadra de montaje universal FM Código EAN: 4028177166233 Código eCl@ss 4.1: 27188101 Código eCl@ss 5.1: 27182504 Código eCl@ss 6.0: 27182504 Código eCl@ss 7.0: 19170112 Código eCl@ss 8.0: 27189261 Código ETIM 3.0: EC000325 Código ETIM 4.0: EC002620 Código ETIM 5.0: EC002620 Código ETIM 6.0: EC002620
