# Accesorios para armarios Técnica equipamiento 19", técnica LSA unidad soporte 3UA - de Rittal

- Propiedad del archivo: CONSTRUNARIO
- Formato: FIEBDC-3/2012
- Programa: Construnario Versión 3.51
- Fecha de los precios: 18/03/2019
- Divisa: EUR

**LZ7050100** u Accesorios para armarios Técnica equipamiento 19", técnica LSA unidad soporte 3UA - de Rittal
RITTAL Accesorios para armarios Técnica equipamiento 19", técnica LSA unidad soporte de 3UA para regletas LSA-Plus, máximo 150 pares Para alojamiento de máximo 15 regletas LSA-Plus (de 10 pares cada una). Pueden montarse 3 filas de 5 regletas de conexión Plus 2/10, tipo 2 en horizontal. Longitud regleta 124 mm, retícula de altura 22,5 mm. La unidad soporte puede integrarse en cualquier plano de fijación de 482,6 mm (19?). El frontal de montaje se encuentra a 75 mm detrás de los perfiles de 19?. Los estribos de alineación integrados permiten guiar y distribuir los cables de comunicaciones de forma ordenada. Material: Acero inoxidable Unidad de envase: Unidad soporte, 8 estribos de alineación Código EAN: 4028177147591 Código eCl@ss 4.1: 27188101 Código eCl@ss 5.1: 27182504 Código eCl@ss 6.0: 27182504 Código eCl@ss 7.0: 19170112 Código eCl@ss 8.0: 27189261 Código ETIM 3.0: EC000325 Código ETIM 4.0: EC002620 Código ETIM 5.0: EC002620 Código ETIM 6.0: EC002620
