# Accesorios para armarios Técnica equipamiento 19", cajas distribución F.O. - de Rittal

- Propiedad del archivo: CONSTRUNARIO
- Formato: FIEBDC-3/2012
- Programa: Construnario Versión 3.51
- Fecha de los precios: 18/03/2019
- Divisa: EUR

**LZ7241500** u Accesorios para armarios Técnica equipamiento 19", cajas distribución F.O. - de Rittal
RITTAL Accesorios para armarios Técnica equipamiento 19", cajas de distribución para F.O. 1 UA Para un cableado y distribución de fibra óptica sin empalmes. Los mazos de cables pueden captarse en las piezas dentadas posteriores. Para el guiado de los cables y el almacenaje de la longitud excedente en la caja se adjuntan a la caja 4 clips de guiado de cables autoadhesivos. Material: Chapa de acero Color: RAL 7035 Unidad de envase: -Caja de distribución -Clips de guiado de cables -Accesorios de fijación para patch-panel Código EAN: 4028177221314 Código eCl@ss 4.1: 27188101 Código eCl@ss 5.1: 27180203 Código eCl@ss 6.0: 27180203 Código eCl@ss 7.0: 19170112 Código eCl@ss 8.0: 19170113 Código ETIM 3.0: EC000325 Código ETIM 4.0: EC001130 Código ETIM 5.0: EC001130 Código ETIM 6.0: EC001130
