# Accesorios para armarios Técnica equipamiento 19", cajas empalme 1UA - de Rittal

- Propiedad del archivo: CONSTRUNARIO
- Formato: FIEBDC-3/2012
- Programa: Construnario Versión 3.51
- Fecha de los precios: 18/03/2019
- Divisa: EUR

**LZ7241005** u Accesorios para armarios Técnica equipamiento 19", cajas empalme 1UA - de Rittal
RITTAL Accesorios para armarios Técnica equipamiento 19", cajas empalme 1UA de F.O., ajustable en profundidad La caja de empalme de 482,6 mm (19?) sirve para el alojamiento de módulos de empalme y puede instalarse en cualquier armario para redes de 482,6 mm (19?), pudiéndose utilizar como punto final o de distribución. El alojamiento de módulos variable permite el montaje antigiro de cualquier módulo. La parte trasera de la caja se encuentra totalmente abierta para facilitar la entrada de cables. Una junta de estanqueidad de goma impide la entrada de polvo. Los cables de F.O. pueden fijarse mediante bridas o abrazaderas. Las escuadras de 482,6 mm (19?) permiten un ajuste de la caja de hasta 100 mm en la profundidad sin escalonamientos. Además es posible extraer la caja por completo de las escuadras de 482,6 mm (19?). Dos bridas contra tracción, así como los clips de guiado de cables para los mazos de cables ofrecen una solución adecuada para el cableado de F.O.. Profundidad de montaje: 302 mm Material: Chapa de acero Color: RAL 7035 Unidad de envase: -Caja de empalme -Clips de guiado de cables -Cubierta para módulos -Accesorios de fijación para patch-panel Atención: Suministro sin patch-panel ni módulos Código EAN: 4028177167049 Código eCl@ss 4.1: 27188101 Código eCl@ss 5.1: 27180203 Código eCl@ss 6.0: 27180203 Código eCl@ss 7.0: 19170112 Código eCl@ss 8.0: 19170113 Código ETIM 3.0: EC000325 Código ETIM 4.0: EC001130 Código ETIM 5.0: EC001130 Código ETIM 6.0: EC001130
